# Perfil para junta

- Propiedad del archivo: CYPE Ingenieros S.A.
- Formato: FIEBDC-3/2016
- Programa: Generador de precios de la construcción. CYPE Ingenieros, S.A.
- Fecha: 29/05/2023
- Divisa: EUR
- Costes indirectos: 3 %
- IVA: 21 %

## R Revestimientos y trasdosados

### RS Pavimentos

#### RSM De madera

**RSM060** m Perfil para junta.
Perfil de aluminio recubierto con madera de Haya Miel, Pro-lama Trans "BUTECH", usado en junta de partición (para uniones al mismo nivel).
Incluye: Replanteo de las piezas según su longitud. Corte de las piezas. Fijación de las piezas.
Criterio de medición de proyecto: Longitud medida según documentación gráfica de Proyecto.
Criterio de medición de obra: Se medirá la longitud realmente ejecutada según especificaciones de Proyecto.

| Código | Ud | Descripción | Rendimiento | Precio | Importe |
|---|---|---|---|---|---|
| mt18jrb110ca | m | Perfil tipo junta Pro-lama Trans "BUTECH" de aluminio recubierto con madera de Haya Miel, para juntas estructurales en pavimentos de madera. (material) | 1.05 | 23.79 | 24.980 |
| mo025 | h | Oficial 1ª instalador de pavimentos de madera. (mano de obra) | 0.15 | 21.41 | 3.212 |
| % | % | Costes directos complementarios | 3 % | 28.192 | 0.846 |
|  |  | Costes directos |  |  | 29.038 |

Residuos:
- colocación: mt18jrb110ca; factor de residuo 0.024

## Recursos

**mt18jrb110ca** m Perfil tipo junta Pro-lama Trans "BUTECH" de aluminio recubierto con madera de Haya Miel
Datos técnicos: Coste energético 26.747 MJ; Emisión de CO2 1.950 kg; Código LER 17 04 02; Masa del elemento 0.232 kg; Volumen 0.000155 m3
Residuos:
- embalaje: re170203 Plástico. (componente de residuo); rendimiento 0.008 kg; Código LER 17 02 03; Masa del elemento 1 kg; Volumen 0.001667 m3
